# Leistungsbeschreibung (GAEB 90, DA81)
Währung: EUR

## Leistungsverzeichnis

### 11 Kettenantriebe

*Hinweis*
-------------------------------------------------------
-------------------------------------------------------
----------------------- HINWEISE ----------------------
-------------------------------------------------------
-------------------------------------------------------
Bitte beachten Sie:
Eine Weitergabe des kompletten Verzeichnisses "LV-
Texte" oder einzelnen Ausschnitten ist gestattet,
sofern die Inhalte nicht geändert werden.

(c) 04/2008 firomatic

-------------------------------------------------------
-------------------------------------------------------
----------------------- HINWEISE ----------------------
-------------------------------------------------------
-------------------------------------------------------

**11.0001 K3 RWA**
- elektromotorischer Kettenantrieb für die Betätigung
  von: Lichtkuppeln, Dachklappen, Kipp-, Klapp-,
  Drehfenster, Schwing- und  Wendefenster
- für senkrecht eingebaute Fenster unten auswärts oder
  oben einwärts öffnend
- für Rauchabzugs- und Lüftungsanlagen im Wohn- und
  Industriebereich
- RWA-tauglich TÜV geprüft
- automatisches Abschalten bei Erreichen der
  Endpositionen über integrierte elektronische
  Lastabschaltung und Endschalter (AUF)

Betriebsspannung  : 24V DC Nenn
Stromaufnahme
unter Volllast  : ca. 0,8A
Druck-/Zugkraft  : 300N
Laufzeit  : ca. 11sek pro 100mm Hub
Schutzart  : IP 20
Umgebungstemp.  : 0° bis +70°
Abmessungen  : 38 x 50 x 820mm (H x B x L)
Gehäusematerial  : Aluminiumprofil
Kette  : rückensteife Edelstahlkette
Farbe  : silbergrau pulverbeschichtet
Endkappen  : in Antriebsfarbe

Flügel- und Rahmenkonsole je nach Fensterform
gesondert bestellen

System: firomatic

(_) Hub  510 - 800405510
(_) Hub  600 - 800405600

**11.0002 K2 RWA**
- elektromotorischer Kettenantrieb für die Betätigung
  von: Kipp-, Klapp-, Drehfenster, Schwing- und
  Wendefenster
- für senkrecht eingebaute Fenster unten auswärts oder
  oben einwärts öffnend
- für Rauchabzugs- und Lüftungsanlagen im Wohn- und
  Industriebereich
- RWA-tauglich TÜV geprüft
- automatisches Abschalten bei Erreichen der
  Endpositionen über integrierte elektronische
  Lastabschaltung und Endschalter (AUF)

Betriebsspannung  : 24V DC Nenn
Stromaufnahme
unter Volllast  : ca. 0,5A
Druck-/Zugkraft  : 200N
Laufzeit  : ca. 11sek pro 100mm Hub
Schutzart  : IP 20
Umgebungstemp.  : 0° bis +70°
Abmessungen  : 30 x 40 x 360mm (H x B x L)
Gehäusematerial  : Zinkdruckguss
Kette  : rückensteife Edelstahlkette
Farbe  : silbergrau beschichtet

Flügel- und Rahmenkonsole je nach Fensterform
gesondert bestellen

System: firomatic

(_) Hub  210 - 800205210
(_) Hub  300 - 800205300
(_) Hub  350 - 800205350

**11.0003 K2 230V AC**
- elektromotorischer Kettenantrieb für die Betätigung
  von: Kipp-, Klapp-, Drehfenster, Schwing- und
  Wendefenster
- für senkrecht eingebaute Fenster unten auswärts oder
  oben einwärts öffnend
- für Lüftungsanlagen im Wohn- und Industriebereich
- TÜV Bauart geprüft
- automatisches Abschalten bei Erreichen der
  Endpositionen über integrierte elektronische
  Lastabschaltung und Endschalter (AUF)

Betriebsspannung  : 230V AC
Stromaufnahme
unter Volllast  : ca. 0,15A
Elektr. Anschluss  : vierpolig
Druck-/Zugkraft  : 200N
Laufzeit  : ca. 8mm pro Sek.
Schutzart  : IP 40 (Erdung erforderlich)
Abmessungen  : 30 x 40 x 360mm (H x B x L)
Gehäusematerial  : Zinkdruckguss
Kette  : Edelstahlkette
Farbe  : silbergrau

Flügel- und Rahmenkonsole je nach Fensterform
gesondert bestellen

System: firomatic

(_) Hub  250 - 800205302
(_) Hub  300 - 800205301
(_) Hub  350 - 800205303

**11.0004 FM ... RWA**
- elektromotorischer Kettenantrieb für die Betätigung
  von: Lichtkuppeln, Dachklappen, Klappfenster,
  Schwing- und Wendefenster
- für senkrecht eingebaute Fenster unten auswärts oder
  oben einwärts öffnend
- für Flügelhöhen mind. 2 x Hub bei Kippfenstern
- für Flügelhöhen mind. 3 x Hub bei Klappfenstern
- für Rauchabzugs- und Lüftungsanlagen im Wohn- und
  Industriebereich
- nach Stand der Technik - Normenkonform
- automatisches Abschalten bei Erreichen der
  Endpositionen
- Überlastschutz

Betriebsspannung  : 24V DC Nenn
Stromaufnahme
unter Volllast  : ca. 0,7A - 2,5A (je nach Typ)
Druck-/Zugkraft  : 200N, 300N, 450N, 500N, 700N
Laufzeit  : ca. 10sek pro 100mm Hub
Einschaltdauer  : 60 sek. (ED/ON)
  120 sek. (ED/OFF)
Schutzart  : IP 20
Umgebungstemp.  : 0° bis +70°
Abmessungen  : abhängig von Antriebstyp
Gehäusematerial  : Aluminiumprofil
Kette  : Doppelkette nach dem
  Reißverschlussprinzip
Farbe  : silbergrau pulverbeschichtet
Endkappen  : grau oder schwarz
Kettenaustritt  : mittig

inkl. Flügelbock und Konsolen

System: firomatic

(_) Hub  309/450N - 800328
(_) Hub  401/450N - 800325
(_) Hub  501/500N - 800320

USt %: 19,00
